# Ersatzneubau Haus Wartenberg in Geisingen
Angebotsaufforderung (GAEB DA XML 3.3, DA83)
Projekt: 25002 Geisingen - EHWG
Währung: EUR
Vergabeart: Öffentliche Ausschreibung
Eröffnung: 21.09.2026 11:00:00
Ende der Zuschlagsfrist: 20.11.2026
Erstellt mit: CaliforniaX by G&W Software AG, CaliforniaX V25.2.05, 18.08.2026

## Deckblatt Angebotsanfrage
LV Gerüstarbeiten

| Projektnummer | 25002 |
| --- | --- |
| Projektbezeichnung | Ersatzneubau Haus Wartenberg in Geisingen / in Geisingen / Tuttlinger Straße 3 |
| Auftraggeber | Pflegeheim Haus Wartenberg / in Trägerschaft des Zweckverbandes des Pflegeheim / Tuttlinger Straße 3 / 78187 Geisingen |
| Angebotseröffnung | 21.09.2026, 11:00 Uhr |
| Abgabeort | elektronische Vergabe über das Vergabeportal |
| Ausführungszeitraum | 08.03.2027 - 28.01.2028 |

| Angebotssumme netto | EUR | ............................ |
| --- | --- | --- |
| ........... % Aufschlag/Nachlass | EUR | ............................ |
| Angebotssumme netto inkl. Aufschlag/Nachlass | EUR | ............................ |
| zuzüglich ............ % Umsatzsteuer | EUR | ............................ |
| Angebotssumme brutto | EUR | ............................ |

## Allgemeine Vorbemerkungen nach VOB/C DIN 18299
Allgemeine Vorbemerkungen nach VOB/C DIN 18299

0.  Bauaufgabe

Der Bauherr plant auf dem Flurstück 2112/1 in der Tuttlinger Straße 3, 78187 Geisingen den Neubau eines Pflegeheims (siehe Lageplan/Baustelleneinrichtungsplan). Die Arbeiten werden im Zeitraum von Herbst 2026 bis zum Frühjahr 2028 stattfinden.

Im Wesentlichen handelt es sich dabei um folgende Bauaufgaben:

- Erdarbeiten mit Aushub und Anfüllen des Geländes
- Kanalarbeiten mit Anschluss ans öffentliche Kanalnetz
- Herstellung des Rohbaus in Massivbauweise, 3-geschossig oberirdisch und Teilunterkellerung
- Herstellung eines unterirdischen Verbindungsgangs zu den bestehenden Gebäuden und Versorgungskanälen
- Erstellung von Balkonen und 2 außenliegenden Fluchttreppen
- Heizungs-, Sanitärinstallation in einem der Nutzung entsprechenden Standard ohne eigene Wärmeversorgung, der Anschluss erfolgt an die vorhandene Heizzentrale auf dem Areal (Nahwärme)
- Einbau einer Lüftungsanlage
- Fertignasszellen in Trockenbauweise
- Elektroinstallation in einem der Nutzung entsprechenden Standard
- Einbau einer PV-Anlage
- Innenausbau in einem der Nutzung entsprechenden Standard
- Herstellen der Außenanlagen rings um das Gebäude und im Innenhof sowie Erweiterung der Zufahrt bis zum Gebäude samt Stellplätzen

0.1  Angaben zur Baustelle

0.1.1  Lage, Umgebungsbedingung, Zufahrt

Das Baugrundstück befindet sich auf einem sehr großen Gesamtareal des Flurstücks 2112/1 Tuttlinger Straße 3, 78187 Geisingen auf dem bereits zahlreiche Gebäude des Zweckverbands Haus Wartenberg bestehen. Das Baufeld öffnet sich zur Ostseite hin aufs freie Feld, auf Südseite findet sich Gewerbe- und Wohnbebauung, auf der ist auf der Westseite schließen die Bestandsgebäude mit Pflegeheimen, Wäscherei und Küche an. Zur Nordseite existieren weitere Bauflächen sowie die Heizzentrale und ein Gewächshaus auf dem Areal, oberhalb schließt auf der anderen Seite eine Wohnbebauung an. Südlich des Geländes wird das Wohnheim durch eine Straße (Spitalweg) von einer Werkstatt mit Wohnhaus abgegrenzt. Die Zu- und Abfahrt erfolgt über die Tuttlinger Straße und einen davon abgehenden Feldweg (Flurstück 2094), der zur Baustellenzufahrt genutzt wird. Die Zufahrt zu Lagerflächen wird hierüber bewerkstelligt. Diese werden nördlich des Baufelds zur Verfügung gestellt (siehe Baustelleneinrichtungsplan)

0.1.2  Besondere Belastungen

Besondere Belastungen aus Immissionen sind nicht zu erwarten.

0.1.3  Art und Lage baulicher Anlagen

Der Neubau liegt im südwestlichen Bereich des Grundstücks. Das Pflegeheim verfügt über 3 oberirdische Geschosse mit einer Außenabmessung von ca. 54,77 m x 44,22 m samt Innenhof ca. 28,13 m x 24,32 m und eine Teilunterkellerung in der nordwestlichen Ecke mit ca. 30,00 m x 18,55 m sowie einem unterirdischen Verbindungsgang zum Nachbargebäude. Die Geschosshöhe beträgt im EG ca. 377 cm von FFB zu FFB, im 1.OG ca. 352 cm von FFB zu FFB, im 2.OG ca. 335 cm von FFB zu OK Rohdecke. Die lichte Raumhöhe im EG beträgt überwiegend ca. 276 cm, im 1.OG ca. 277 cm und im 2.OG ca. 277 cm. Das Dach wird als Flachdach hergestellt. Im Innenhof wird ein Baukörper im 1.OG auf Stützen eingestellt, die Geschosshöhe hier beträgt ca. 359 cm von FFB bis OK Rohdecke. Die Gebäudehöhe (OK Attika) beträgt ca. 1128 cm ab FFB im EG.

Informationen zur Bauweise:
- 3-geschossig (EG, 1.OG, 2.OG) mit  2 Treppenhäusern
- Massivbauweise
- Geschossdecken und Dachdecke als Stahlbeton-Flachdecke
- Außenwände in monolitischer Ziegelbauweise, Stb-Wände mit WDVS
- tragende Innenwände und Stützen in KS-Mauerwerk oder Stahlbeton
- innenliegende Stahlbetontreppen mit Sichtbetonoberfläche
- Balkone und Vordach in Stahlbeton
- Fluchttreppen in Stahlbauweise

0.1.4  Verkehrsverhältnisse/-beschränkungen

Lagerflächen auf dem Baustellengelände können nur in gewissem Umfang zur Zwischenlagerung in Absprache mit der Bauleitung und bis zum Beginn der Freianlagenarbeiten zur Verfügung gestellt werden (siehe Baustelleneinrichtungsplan). Für die Kalkulation der Baumaßnahme ist daher von einer arbeitstäglichen Materialanlieferung auszugehen. Die Baustelle bzw. die Baustoffanlieferung muss "just in time" organisiert werden. Dies ist bei der Baustelleneinrichtung und Kalkulation zu berücksichtigen. Materialanlieferungen sind unverzüglich auf die von der Bauleitung vorgegebenen Zwischenlagerflächen (siehe Baustelleneinrichtungsplan) zu entladen oder müssen im Gebäude verbracht werden.
Die Bauleitung nimmt stellvertretend für den Auftragnehmer keine Lieferungen in Empfang.
Anlieferung von Material kann ausschließlich zu folgenden Zeiten erfolgen:
Mo - Fr 7.30 - 17.00 Uhr
Sa. 8.00 - 16.00 Uhr
Andere Liefertermine sowie größere Materialanlieferungen, insbesondere Krantransporte, sind mit der Bauleitung mindestens 1 Woche vorher beim Baustellen Jour Fix abzustimmen.
Parkplätze für private und Baustellenfahrzeuge können auf dem Baugelände nur bedingt zur Verfügung gestellt werden, sind diese belegt oder stehen diese aus anderen Gründen nicht zur Verfügung hat der Auftragnehmer selbst Sorge zu tragen.

0.1.5  freizuhaltende Flächen

Die freizuhaltenden Flächen sind im beigefügten Baustelleneinrichtungsplan dargestellt. Die vorhandenen Parkplätze auf dem Grundstücke sind für das Pflegepersonal des Zweckverbands freizuhalten.

0.1.6  Transporteinrichtungen/-wege

Zum Transport von Baumaterial  vom Anlieferungsbereich zu den Lagerflächen oder falls möglich zum Einbauort stehen ab Beginn der Rohbauarbeiten bis zum Abschluss der Dachdeckerarbeiten mehrere Kräne mit  1,1 to Traglast bei einer Ausladung von max. 35 m nach Absprache zur Verfügung. Die Benutzungszeiten sind mindestens 1 Woche vorher beim Baustellen Jour Fix anzumelden und abzustimmen. Die Bedienung des Kranes erfolgt ausschließlich durch zugelassenes Fachpersonal des Rohbauunternehmers.
Die Inanspruchnahme des Kranes ist kostenpflichtig und erfolgt nach Aufwand, die Abrechnung erfolgt direkt zwischen dem Auftragnehmer der diese Leistung in Anspruch nimmt und dem Rohbauunternehmer. Im Einzelfall können ggf. Absprachen zur Überlassung des Krans mit dem Rohbauer getroffen werden, um diesen mit eigenem Fachpersonal nutzen zu können.

0.1.7  Wasser, Energie, Abwasser

Auf dem Baufeld wird vom Auftraggeber Baustrom und Bauwasser entsprechend den Angebots- und Vertragsbedingungen zur Verfügung gestellt. Die Entnahmestellen befinden sich im oder außerhalb des Gebäudes. Baustromverteiler werden in allen Geschossen EG, 1.OG und 2.OG sowie im Außenbereich vorgehalten. Die Zuleitung zur Arbeitsstätte erfolgt durch den AN. Der Kran wird mit eigenem Verteiler versorgt. Bauwasseranschlüsse werden im Außenbereich des EG im Bereich der nordwestlichen Gebäudeecke vorgehalten (siehe Baustelleneinrichtungsplan). Eine Grundbeleuchtung je Geschoss wird bereitgestellt, die Baubereiche sind je nach Erfordernis vom AN selbst auszuleuchten. Dies ist in die Einheitspreise der Ausführungspositionen einzurechnen.

0.1.8  (Mit-)Benutzung von Flächen und Räumen

Aufenthaltsräume innerhalb des Gebäudes werden nicht zur Verfügung gestellt. Lagerräume im oder außerhalb des Gebäudes werden vom Auftraggeber nicht zur Verfügung gestellt.

Materiallagerflächen siehe 0.1.4

Außerdem werden dem Auftragnehmer gemeinsame Sanitäreinrichtungen mit WC- und Wascheinrichtung sowie ein gemeinsamer Aufenthaltsraum zur Nutzung durch alle Bauarbeiter entsprechend den Angebots- und Vertragsbedingungen zur Verfügung gestellt und bedarfsgerecht vorgehalten.

Unterkünfte, wie Schlafräume und Aufenthaltsräume für die Freizeit, dürfen in der Liegenschaft, in der sich die Baustelle befindet, nicht eingerichtet werden. Ebenso ist der Aufenthalt von Arbeitskräften im Baustellenbereich nach der Arbeitszeit untersagt.

Der Auftragnehmer hat die Nutzung der bauseitigen Baustelleneinrichtung mit dem Auftraggeber so abzusprechen, dass ein reibungsloser Ablauf der Arbeiten gewährleistet ist. Die Anlieferung von Maschinen, Werkzeugen und Baumaterialien ist vom Auftragnehmer anzumelden, mit dem Auftraggeber abzustimmen und so zu steuern, dass diese erst dann auf die Baustelle geliefert werden, wenn Personal des Auftragnehmers zum Empfang sowie zur sicheren Lagerung und Aufbewahrung bereitsteht. Zwischenlagerkosten werden nicht gesondert vergütet.

0.1.9  Baugrund

Ein Baugrundgutachten wurde erstellt und durch weitere Untersuchungen und Berichte ergänzt.Ein Auszug der Bodenkennwerte ist im folgenden aufgeführt. Das Baugrundgutachten der GeoTech Kaiser GmbH vom 30.08.2023, die Ergänzung vom 08.07.2025 sowie der Versickerungsversuch vom 21.11.2025 werden je nach Gewerk beigefügt oder können auf Nachfrage eingesehen werden.

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
0.1.10  Hydrologische Werte

Die hydrologischen Werte des Baugrunds können dem unter 0.1.9 erwähnten Baugrundgutachten entnommen werden.

0.1.11  Umwelt

Besondere umweltrechtliche Vorschriften sind nicht bekannt.

0.1.12  Entsorgung

Für die Beseitigung und Verwertung aller Abfälle und Bauschutt gelten die abfallrechtlichen Vorschriften der EU, des Bundes und des Landes Baden Württemberg. Die Rückführung bzw. Beseitigung von Abfall und Verpackungsmaterialien des Auftragnehmers ist Sache des Auftragnehmers.

Alle zu verwertenden oder zu beseitigenden Materialien sind gemäß den gesetzlichen Vorgaben vom Auftragnehmer zu behandeln. Sie werden gemäß Abfallverzeichnisverordnung (AVV) deklariert (Abfallschlüssel) und durch den AN entsorgt. Der AN wird ein entsprechend zertifiziertes Entsorgungsunternehmen beauftragen. Dieser Entsorgungsunternehmer wird gegebenenfalls mehrere Container für alle anfallenden Arten von Stoffen aufstellen. Der AN hat die anfallenden Stoffe von den Ausbauortenen zu den entsprechenden Containern auf den zentralen Containerstellplatz (siehe Baustelleneinrichtungsplan) zu transportieren, dort zu sortieren und in die entsprechend gekennzeichneten Sammelcontainer zu verbringen. Der AN hat sein Personal entsprechend zu unterweisen. Sollten durch Nichtbeachtung der Abfalltrennung zusätzliche Kosten entstehen, wird der AN damit entsprechend belastet.

0.1.13  Schutzgebiete/-zeiten

Der Auftragnehmer hat die Pflicht, beim Betrieb von Baumaschinen auf die Einhaltung der Immissionsrichtwerte gemäß Bundes-Immissionsschutzgesetz (BImSchG) zu achten.

0.1.14  Schutzmaßnahmen

Zum Schutz von Pflanzen und baulichen Anlagen sind keine besonderen Maßnahmen zu berücksichtigen, die nicht ohnehin als Nebenleistung zu erbringen sind. Sofern weitere Maßnahmen erforderlich sind, werden diese im Leistungsverzeichnis beschrieben.

0.1.15  vorhandene Anlagen

Im Bereich des bereits abgebrochenen Mitarbeiterhauses sind Außenwände und Bodenplatte im Untergrund verblieben. Von dort verläuft ein Versorgungsschacht mit unbekanntem Verlauf vermutlich südlich des neu zu erstellenden Gebäudes zu den weiteren Gebäuden auf dem Grundstück. Die Versorgungsleitungen in diesem Schacht sind gekappt und entleert worden. Es ist damit zu rechnen, dass dieser Versorgungsschacht stellenweise für die Entwässerungsarbeiten rückgebaut werden muss.
Darüber hinaus ist westlich des Neubaus verlaufender Abwasserkanal bekannt, ebenso ein Abwasseranschluss des abgebrochenen Mitarbeiterhauses auf der südöstlichen Seite des Neubaus. Diese sind in den je nach Gewerk beigefügten Plänen oder auf Anfrage einsehbaren Plänen des Ingenieurbüro Peter Kühnle vom 30.06.2025 und dem Plan Verbindungsgänge der EcoPlan vom 13.10.2017 zu entnehmen.
Darüber hinaus sind keine vorhandenen Anlagen (Abwasser- und Versorgungsleitungen) im Baustellenbereich bekannt, die nicht zum Umfang der Baumaßnahme gehören.
Auskünfte über jegliche Art von vorhandenen Anlagen sind bei Grabarbeiten durch den Auftragnehmer einzuholen.

0.1.16  Hindernisse

Es sind keine über die unter 0.1.15 hinaus genannten fremden Hindernisse (Leitungen, Kabel, Dräne, Kanäle, Bauwerksreste) im Baustellenbereich bekannt.

0.1.17  Kampfmittel

Eine Luftbildauswertung auf Kampfmittelbelastung wurde mit Datum vom 16.04.2026 vorgenommen und kann auf Anforderung eingesehen werden. Südlich gelegene Teile des Gesamtareals befinden sich in einem bombardierten Bereich für den weiteren Maßnahmen erforderlich wären. Für das direkte Baufeld jedoch gilt dies nicht, dieses befindet sich in einem Bereich mit der Bezeichnung "Freigabe Luftbild". Dazu wird angemerkt: "In Flächen, die als "Freigabe Luftbild" ausgewiesen worden sind, sind nach derzeitigem Kenntnisstand des Kampfmittelbeseitigungsdienstes Ba.-Wü. keine Vorortüberprüfungen erforderlich".
Es wird aber auch darauf hingewiesen: "Eine absolute Kampfmittelfreiheit kann auch für eventuell freigegebene Bereiche nicht bescheinigt werden!"
Dies ist bei der Bauausführung zu berücksichtigen, ggf. sind Vorsichtsmaßnahmen zu ergreifen.

0.1.18  getroffene Maßnahmen aus Baustellenverordnung

Für das Bauvorhaben hat der Auftraggeber einen Sicherheits- und Gesundheitsschutzkoordinator (SiGeKo) nach Baustellenverordnung bestellt. Den Maßgaben des SiGe-Plans und der Baustellenverordnung sowie der entsprechenden Unfallverhütungsvorschriften (UVV) und der weiteren darüber hinaus gehenden gesetzlichen Regelungen ist unbedingt Folge zu leisten. Abweichungen vom SiGe-Plan sind mit der Bauleitung und dem Koordinator abzustimmen und schriftlich zu dokumentieren. Hinweise und Vorgaben des Koordinators sind zu beachten und unverzüglich umzusetzen. Die Abstellung der vom Koordinator festgestellten Mängel ist der Bauleitung und dem Koordinator schriftlich anzuzeigen. Der Auftragnehmer hat in geeigneter Form den Personaleinsatz, den Geräteeinsatz, die Materiallieferungen, die Arbeitsleistungen und den Arbeitsfortschritt dem SiGeKo bzw. der Bauleitung zu dokumentieren (Selbstauskunft).

Die gesetzlich vorgeschriebene Meldepflicht an Behörden und Berufsgenossenschaften bleibt davon unberührt. Der zeitliche Bedarf für die Teilnahme an Einweisungen durch den Sicherheits- und Gesundheitsschutzkoordinator (SiGeKo) sowie der Aufwand für die Abstellung festgestellter Mängel sind in die Einheitspreise einzukalkulieren und mit diesen abgegolten. Auf der Baustelle dürfen nur eingewiesene/ unterwiesene Personen tätig sein.

Eine Gefährdungs- und Belastungsanalyse für die durchzuführenden Arbeiten ist im Auftragsfall zu erstellen und dem SiGeKo rechtzeitig vor Beginn der Arbeiten unaufgefordert vorzulegen. Die Kosten hierfür werden nicht gesondert vergütet und sind in die Einheitspreise einzurechnen.

0.1.19  Fremdeigentümer

Besondere Anordnungen, Vorschriften und Maßnahmen fremder Eigentümer von Anlagen im Bereich der Baustelle sind nicht bekannt.

0.1.20  Schadstoffe

Hinsichtlich Schadstoffbelastungen im bereits abgebrochenen Gebäude ist die orientierende Schadstoffuntersuchung des Geoteam Rottweil vom 06.06.2025 zu beachten. Diese kann auf Anfrage eingesehen werden. Die Schadstoffe wurden jedoch bereits im Zuge der Abbrucharbeiten entfernt.

Im Zuge ggf. weiterer erforderlicher Abbrucharbeiten (Versorgungsschacht etc.) des Auftragnehmers sind ggf. auch gefahrstoffhaltige Bauteile ordnungsgemäß zu demontieren. Bei Verdacht auf das Vorliegen von bislang nicht bekannten Gefahrstoffen im zu bearbeitenden Bestand sind die Arbeiten an dem betroffenem Bauteil bzw. im betroffenen Arbeitsbereich einzustellen und es ist über die Bauleitung der Schadstoffgutachter zu informieren, der eine Beurteilung sowie Untersuchung vornimmt und bei Bedarf in Abstimmung mit den zuständigen Behörden einen Arbeits- und Sicherheitsplan erstellt. Die einzuleitenden Maßnahmen werden zwischen dem Auftraggeber, dem Auftragnehmer, dem SiGeKo, dem Schadstoffgutachter und der Bauleitung abgestimmt.

Im Bedarfsfall erforderliche Deklarationsanalysen werden ausschließlich durch den bauherrenseitig gesondert beauftragten Schadstoffgutachter auf Anforderung durch den Auftragnehmer beigestellt. Der entsprechende Bedarf ist der Bauleitung mindestens 1 Woche im Voraus anzumelden, es ist von einer Auswertedauer von 1 Woche bis zur Vorlage der Deklaration auszugehen.

0.1.21  Vorarbeiten

Die vom Auftraggeber veranlassten Vorarbeiten sind dem beiliegenden Bauablaufplan zu entnehmen.

0.1.22  Arbeiten anderer Unternehmer

Die vom Auftraggeber veranlassten Arbeiten anderer Unternehmer sind dem beiliegenden Bauablaufplan zu entnehmen.

0.2  Angaben zu Ausführung

0.2.1  Arbeitsabschnitte, -unterbrechungen, -beschränkungen

Die unter 0. "Bauaufgabe" beschriebenen Aufgaben sind in der Ausführung entsprechend den Abläufen zeitlich leicht versetzt vorgesehen. Nach Abschluss der Rohbauarbeiten während des Innenausbaus werden die Baumaßnahmen im Bereich der Außenanlagen stattfinden. Die Arbeiten werden jeweils zeitgleich mit anderen Gewerken ausgeführt. Die dafür vorgesehenen Ausführungszeiten sind dem beiliegenden Bauablaufplan zu entnehmen. Daraus resultierende Arbeitsunterbrechungen, -beschränkungen, Mehrfachanfahrten, Baustelleneinrichtungen des Auftragnehmers etc. sind in die Einheitspreise einzurechnen. Es ist zu berücksichtigen, dass die Arbeiten auch kurzfristig zu erbringen sind, je nachdem, wie der Baufortschritt/Bauablauf dies verlangt.

Arbeitszeitrahmen für die Kalkulation ist Montag - Freitag  von 6.00 Uhr bis 18.00 Uhr und Samstag von 6.00 Uhr bis 18.00 Uhr!

Stemm- und Bohrarbeiten sowie Arbeiten jeder Art, die Vibrationen auslösen, können lediglich zu folgenden Zeiten durchgeführt werden:
Mo - Fr 6.00-18.00 Uhr

Schweiß- und Trennarbeiten können nur in der Zeit von Mo-Fr 6.00-16.00 Uhr durchgeführt werden. Diese sind 1 Woche vor Ausführung beim Baustellen Jour fix anzumelden und ein Schweißerlaubnisschein dem Auftraggeber zu Unterschrift vorzulegen. Die Stellung einer Brandwache ist in die Einheitspreise einzurechnen.
Sämtliche Gewerke übergreifenden Ein- und Unterweisungen der Mitarbeiter durch den SiGeKo, Bauberatungen mit der Bauleitung, Anforderungen zur Abfallseparierung sind durch den Auftragnehmer und seine Mitarbeiter wahrzunehmen. Diese Aufwände werden nicht gesondert vergütet.

0.2.2  Besondere Erschwernisse

Bohr- und Stemmarbeiten am Baukörper sind generell vor der Ausführung terminlich mit der Bauüberwachung des Auftraggebers abzustimmen. Die Ausführung außerhalb der bestätigten Zeiten ist strengstens untersagt. Aus Nichtbeachtung dieser Festlegungen resultierende Schäden gehen zu Lasten des AN.
Bohr- und Stemmarbeiten sowie das Herstellen von nachträglichen Durchbrüchen hat grundsätzlich nur nach Rücksprache mit der Statik zu erfolgen.

Vor Aufnahme der feuergefährlichen Arbeiten ist eine schriftliche Genehmigung der Bauleitung des AG einzuholen (VdS 2036 Erlaubnisschein für feuergefährliche Arbeiten). Daneben sind auch die berufsgenossenschaftlichen Anforderungen zu beachten.

Die maximal zulässigen Verkehrs- und Punktlasten der Rohdecken betragen (beim Neubau 28 Tage nach dem Betonieren):

Für die Bodenplatte UG:
Verkehrslast nach Estricheinbau  max. 6,0 kN/m² d.h. 600 kg/m²
Verkehrslast+Ausbaulast im Rohbau  max. 8,5 kN/m² d.h. 850 kg/m²
Punklast  max. 7,0 kN d.h. 700 kg

Für die Bodenplatte EG:
Verkehrslast nach Estricheinbau  max. 4,2 kN/m² d.h. 420 kg/m²
Verkehrslast+Ausbaulast im Rohbau  max. 6,4 kN/m² d.h. 640 kg/m²
Punklast  max. 3,0 kN d.h. 300 kg

Für die Stb-Decken über UG, EG und 1.OG:
Verkehrslast nach Estricheinbau  max. 4,2 kN/m² d.h. 420 kg/m²
Verkehrslast+Ausbaulast im Rohbau  max. 6,4 kN/m² d.h. 640 kg/m²
Punklast  max. 3,0 kN d.h. 300 kg

Für die Stb-Dachdecken über 2.OG:
Verkehrslast nach Dachaufbau  max. 0,75 kN/m² d.h. 75 kg/m²
Verkehrslast+Ausbaulast im Rohbau  max. 1,75 kN/m² d.h. 175 kg/m²
Punklast  max. 1,0 kN d.h. 100 kg

Gewerke die Arbeiten am Bestand ausführen, müssen sämtliche Erschwernisse, die sich aus diesem Umstand ergeben in die entsprechenden EP's einkalkulieren, auch wenn in den einzelnen Positionen nicht auf diesen Umstand hingewiesen wird. Dies betrifft insbesondere den Transport von Maschinen und Materialien innerhalb des Gebäudes.

0.2.3  Besondere Anforderungen in kontaminierten Bereichen

siehe Regelungen unter 0.1.20

0.2.4  Besondere Anforderungen an Baustelleneinrichtung und Entsorgung

siehe Regelungen unter 0.1.12

0.2.5  Regelung und Sicherung Verkehr

Es sind keine Maßnahmen zur Regelung und Sicherung des Verkehrs getroffen. Die Anlieferung findet auf der befestigten Zufahrts- und Stellplatzfläche der Baustelleneinrichtung statt.

0.2.6  Gerüste

Anforderungen an das Auf- und Abbauen von Gerüsten sowie das Vorhalten sind in den jeweiligen ATV's getroffen.

0.2.7  Mitbenutzung fremder Einrichtungen

Die Gerüststellung außerhalb des Gebäudes erfolgt sofern im Leistungsverzeichnis nicht anders beschrieben bauseits und kann von allen Auftragnehmern genutzt werden. Vom Rohbauunternehmer gestellte Krane wie unter 0.1.6 beschrieben können ebenfalls in Absprache mit dem Rohbauunternehmer und gegen Kostenerstattung genutzt werden. Die Bedienung des Kranes erfolgt dabei ausschließlich durch zugelassenes Fachpersonal des Rohbauunternehmers. Die Lagerflächen sowie der Aufenthaltsraum und der Sanitärcontainer können wie unter 0.1.8 beschrieben genutzt werden.

0.2.8  Mitbenutzung durch Dritte

Eine Mitbenutzung durch Dritte von Teilen der Leistung des Auftragnehmers ist sofern erforderlich im Leistungsverzeichnis beschrieben.

0.2.9  Verwendung oder Mitverwendung von wiederaufbereiteten Stoffen

werden nicht ausdrücklich gefordert.

0.2.10  Anforderungen an wiederaufbereitete Stoffe

Sind bei Bedarf abzustimmen.

0.2.11  Besondere Anforderungen Stoffe und Bauteile

Es werden keine über die im Leistungsverzeichnis beschriebenen Arten, Güte und Umweltverträglichkeit der Stoffe hinaus vorgegeben.

0.2.12  Eignungs- und Gütenachweise

Art und Umfang der Eignungs- und Gütenachweise ist in der jeweiligen ATV geregelt.

0.2.13  Verwertung

siehe Regelungen unter 0.1.12

0.2.14  Entsorgung

siehe Regelungen unter 0.1.12

0.2.15  Bereitstellung von Stoffen oder Bauteilen

Es werden keine Stoffe oder Bauteile vom Auftraggeber bereitgestellt, sofern nicht anders beschrieben.

0.2.16  Mitwirkung Abladen und Transport

Zum Abladen und Transport von Materialien wird bis zum Abschluss der Rohbauarbeiten vom Auftraggeber, wie unter 0.1.6 beschrieben, ein Kran zur Verfügung gestellt, die Bedienung des Krans durch geschultes und autorisiertes Personal ist Sache des AN.

0.2.17  Leistungen für andere Unternehmer

Sind Leistungen für andere Unternehmer zu übernehmen ist dies im Leistungsverzeichnis beschrieben.

0.2.18  Mitwirken Einstellen und Inbetriebnahme

Ein Mitwirken beim Einstellen von Anlagenteilen und bei der Inbetriebnahme von Anlagen ist bei einem Zusammenwirken mit anderen Beteiligten Firmen in die Einheitspreise mit einzurechnen.

0.2.19  Benutzung von Teilen der Leistung vor Abnahme

Eine Benutzung von Teilen der Leistung vor Abnahme ist nicht beabsichtigt. Technische Zustandsfeststellungen nach §4 Abs. 10 VOB/B bleiben davon unberührt.

0.2.20  Wartung

Wartungen während der Dauer der Verjährungsfrist sind sofern erforderlich im Leistungsverzeichnis als Position aufgeführt.

0.2.21  Abrechnung

Die Abrechnung erfolgt gemäß den Regelungen der VOB.

1.  Weitere Festlegungen

1.1  Baustellenbetrieb

1.1.1  Terminpläne/Kapazitäts- und Einsatzplanung

Der AN hat unmittelbar nach Auftragserteilung detaillierte Terminpläne seiner Arbeiten für das gesamte Bauvorhaben zu erstellen, einschließlich der vorbereitenden Maßnahmen. Die Terminpläne sind mit der Bauleitung des AG abzustimmen.

1.1.2  Fachbauleiter/Tagesberichte

Der Auftragnehmer hat unmittelbar nach Vergabe einen deutschsprachigen Fachbauleiter schriftlich zu benennen, der als Entscheidungsbefugter eingesetzt wird. Dieser hat, wenn Arbeiten des Auftragnehmers ausgeführt werden, vor Ort anwesend zu sein. Er hat in die unmittelbar auszuführenden Arbeiten einzuweisen und alle erforderlichen Belehrungen zum Arbeitsschutz nachweislich vor Beginn der Arbeiten durchzuführen. Der Auftragnehmer ist verpflichtet, Tagesberichte zu führen, die wöchentlich der örtlichen Bauleitung vorgelegt werden.

1.1.3  Bauberatungen/Kapazitäts- und Einsatzplanung

Zur fachlichen und terminlichen Koordinierung aller am Bau Beteiligten werden wöchentlich bzw. nach Festlegung der örtlichen Bauleitung Bauberatungen durchgeführt. Der Auftragnehmer hat durch seinen Fachbauleiter oder einen kompetenten Vertreter regelmäßig an diesen Terminen teilzunehmen. Weiterhin ist der Auftragnehmer verpflichtet, vor den wöchentlich stattfindenden Bauberatungen die Kapazitäts- und Einsatzplanung seiner Arbeitskräfte der Bauleitung zur Koordinierung der Bauleistung zu übergeben. Kann der Auftragnehmer an der Bauberatung nicht teilnehmen oder ist entschuldigt, ist das Formblatt der Kapazitäts- und Einsatzplanung per Fax der Bauleitung vor Beginn der Bauberatung zu übermitteln.

Der Auftragnehmer hat sicherzustellen, dass auf der Baustelle eine Verständigung in deutscher Sprache, zumindest mit dem Aufsichtführenden bzw. dessen Vertretung, über die gesamte Dauer der Arbeiten lückenlos gewährleistet ist.
Eine der deutschen Sprache mächtige Person muss fach- und sachkundig sein und über die notwendigen Fachkenntnisse und Fachbegriffe verfügen, um eine eindeutige Verständigung zu ermöglichen.

1.1.4  Ordnung und Sauberkeit

Die Beseitigung von Schutt, Abfall, Verpackungs- und Abdeckmaterial hat arbeitstäglich zu erfolgen. Der Aufwand hierfür ist in die Einheitspreise mit einzukalkulieren. Sollte der Auftragnehmer seiner diesbezüglichen Verpflichtung auch nach Aufforderung durch die Bauleitung innerhalb von 24 Stunden nicht nachkommen, behält sich der Auftraggeber vor, diese Leistung durch eine Fremdfirma auf Kosten des Auftragnehmers durchführen zu lassen.

Der Auftragnehmer ist verpflichtet, seinen Arbeitsbereich  in ordentlichem Zustand zu halten. Die vom Auftraggeber zur Verfügung gestellten Sanitär- und Aufenthaltscontainer sind ebenfalls in ordentlichem Zustand zu halten.

Das Rauchen innerhalb des Gebäudes ist generell untersagt. Hierzu besteht die Möglichkeit der Nutzung einer "Raucherinsel" außerhalb des Gebäudes im Bereich der befestigten Außenanlagen.

1.1.5  Abrechnung

Die Abrechnung erfolgt gemäß den Regelungen der VOB.

Aufmaße und Rechnungen sind immer kumuliert aufzustellen. Nicht kumuliert aufgestellte Aufmaße und Rechnungen werden zurückgewiesen.
Vor Rechnungsstellung (Abschlagsrechnungen, Schlussrechnung, Einzelrechnungen) ist vom Auftragnehmer möglichst ein gemeinsames Aufmaß mit der Bauleitung aufzustellen.
Andernfalls ist eine Einigung über die Vorlage eines prüfbaren Aufmaßes herbeizuführen. Zur Nachvollziehbarkeit des Aufmasses ist das Erstellen von Aufmaßplänen erforderlich.
Nicht nachvollziehbare Aufmaße gelten als nicht prüfbar und werden zurückgewiesen.
Das Aufmaß ist der Bauleitung vor Rechnungsstellung als PDF und DA-11 (GAEB) Datei zur Verfügung zu stellen.
Auf Grundlage des geprüften und gemeinsam abgestimmten Aufmaßes kann der Auftragnehmer dann seine Leistungen dem Auftraggeber in Rechnung stellen.

Die Reihenfolge bei der Abrechnung erfolgt möglichst in folgenden Schritten:
1. gemeinsames Aufmaß mit der Bauleitung bzw. Vorlage eines prüfbaren Aufmaßes
2. Prüfung des Aufmaß durch die Bauleitung
3. Rücklauf des geprüften Aufmaßes an den Auftragnehmer
4. Übernahme der Aufmaß-Korrekturen
5. Rechnungsstellung auf Grundlage des geprüften und gemeinsam abgestimmten Aufmaßes

Sollte der Auftragnehmer nicht im Besitz einer Software mit GAEB-Schnittstelle sein, so kann er sich https://gaeb-365.online/ anmelden und Zugriff auf eine GAEB-Software erhalten.

1.1.6  Unterlagen zur Abnahme

Nach Fertigstellung seiner Leistung und bei Abnahme hat der Auftragnehmer folgende Unterlagen nach Abstimmung zu Form und Inhalt schriftlich in 2-facher Ausfertigung zu übergeben:
-  prüfbare Schlussrechnung mit Aufmaß und Aufmaßplänen
-  Prüfatteste, Zulassungen, Abnahmebescheinigungen von
  staatlichen und hierfür besonders bestimmten Stellen,
  insbesondere Abnahmebescheinigungen von
  Sachverständigen für diejenigen Anlagen, die einer solchen
  bedürfen
-  Fachbauleitererklärungen
-  Fachunternehmerbescheinigung
-  Revisionspläne/Bestandspläne
-  Bedienungs-/Pflegeanleitungen, Handbücher für alle
  technischen Anlagen
-  Wartungsanweisung
-  Liste über verwendete Materialien und Einbauorte,
  Produktdatenblätter
-  Vertraglich vereinbarte Nachweise über bestimmte
  Eigenschaften von Baustoffen, Einweisungen von
  Bedienpersonal etc.

1.1.7  Dokumentation

Die Montage- und Werkstattplanung sowie Bestandsdokumentation sind im Austauschformat dwg und pdf zu übergeben. Bei der Erstellung der Pläne sind die CAD-Vorgaben des Architekten verbindlich.
Nach Auftragserteilung ist ein detailliertes Aufmaß anzufertigen, das zusammen mit der Leistungsbeschreibung als Basis für die Werk- und Montageplanung dient. Die Werk- und Montageplanung ist vor dem Baubeginn durch den AG freizugeben.

1.2  Sonstiges

1.2.1  Technische Spezifikationen

Soweit in der Leistungsbeschreibung auf Technische Spezifikationen, z.B. nationale Normen, mit denen europäische Normen umgesetzt werden, europäische technische Zulassungen, gemeinsame Spezifikationen, internationale Normen, Bezug genommen wird, werden auch ohne den ausdrücklichen Zusatz "oder gleichwertig" immer gleichwertige Technische Spezifikationen in Bezug genommen.

## Beiliegende Planunterlagen
Beiliegende Planunterlagen

Diesem Leistungsverzeichnis liegen folgende Unterlagen bei:

- Lageplan  M 1:500
- Baustelleneinrichtungsplan  M1:200 vom 14.08.2026
- Ausführungsplan | Grundrisse UG, EG, 1.OG und 2.OG M 1:100 vom 14.08.2026
- Ausführungsplan | Schnitte A-A, B-B, C-C, D-D, E-E, F-F  M 1:50 vom 14.08.2026
- Ausführungsplan | Ansichten Ost, Süd, West, Nord  M 1:50 vom 14.08.2026
- Ausführungsplan | Detailsplan Fassadenschnitte 1+2 M 1:10 vom 14.08.2026
- Bauablaufplan vom 12.08.2026
- Außenanlagenplanung | Außenanlagenplan vom 21.05.2026

## Hinweis zur Nutzung und Ablauf des Aufbaus
Das folgende Arbeits- und Schutzgerüst dient zur Bearbeitung des WDVS und Putzarbeiten. Das Gebäude besteht aus Mauerwerkswänden und Stahlbetonwänden.
Das Mauerwerk wird nur verputzt, dort kann das Gerüst mit normalem Wandabstand gestellt werden. Im Bereich der Betonwand kommt eine Dämmung mit 18 cm auf die Wand, daher wird dort zunächst eine Gerüstverbreiterung erforderlich.
Im Bereich der abgerundeten Balkone wird zunächst keine Gerüst gestellt, da über die Balkone die Fertignasszellen ins Gebäude geschafft werden. Erst nach dem einbringen der Nasszellen wird das Gerüst ergänzt. Dies ist in die Einheitspreise mit einzukalkulieren.

Insgesamt ist einzukalkulieren, dass das Gerüst in 5-6 zeitversetzten Arbeitsgängen zu erstellen und auch wieder abzubauen, ist

## Gerüstarbeiten
Datum: 18.08.2026

### 01 Arbeitsgerüste

*Hinweis: ARBEIT- UND SCHUTZGERÜSTE*

**01.0010 Fassadengerüst, LK3, W06, Bereich Mauerwerkswand**
Arbeits- und Schutzgerüst gem. DIN EN 12811-1 als längenorientiertes Standgerüst (Fassadengerüst DIN EN 12810-1).

Leistungsbestandteile
- Nivellement und Planie des Untergrundes
- Aufbau
- Vorhaltung in sep. Pos. s.u.
- Abbau

Zweck:  Höhenzugang für Fassadenarbeiten
Beanspruchung:  Personen, Geräte
Vorleistung:  tragfähiger Grund
Lastklasse:  3 (2 kN/m2)
Breitenklasse:  W06 (mind. 0,60-0,90 m), für Verputz-und Malerarbeiten
Standfläche:  eben, normal belastbar, nicht befestigt
Höhe einzurüst. Fläche:  bis 13,0 m
Befestigungsuntergrund:  Mauerwerk, Stahlbeton, Holztafelbau
Fassadenaufbau:  ca. 20 cm
Gebrauchsüberlassung:  in Kalenderwochen

Aufstellort:  siehe Vorbemerkungen
Menge: 2991,000 m2
Gesamtkosten - Gewerke: 3.11.1

**01.0020 Fassadengerüst, LK3, W06, Bereich Betonwand**
Arbeits- und Schutzgerüst gem. DIN EN 12811-1 als längenorientiertes Standgerüst (Fassadengerüst DIN EN 12810-1).

Leistungsbestandteile
- Nivellement und Planie des Untergrundes
- Aufbau
- Vorhaltung in sep. Pos. s.u.
- Abbau

Zweck:  Höhenzugang für Fassadenarbeiten
Beanspruchung:  Personen, Geräte, Putz-und Dämmmaterial
Vorleistung:  tragfähiger Grund
Lastklasse:  3 (2 kN/m2)
Breitenklasse:  W06 (mind. 0,60-0,90 m), für Verputz-und Malerarbeiten
Standfläche:  eben, normal belastbar, nicht befestigt
Höhe einzurüst. Fläche:  bis 13,0 m
Befestigungsuntergrund:  Mauerwerk, Stahlbeton, Holztafelbau
Fassadenaufbau:  ca. 20 cm
Gebrauchsüberlassung:  in Kalenderwochen

Aufstellort:  siehe Vorbemerkungen
Menge: 1488,000 m2
Gesamtkosten - Gewerke: 3.11.1

**01.0030 Fassadengerüst, LK3, W06, Bereich abgerundeter Baukörper im Innenhof**
Arbeits- und Schutzgerüst gem. DIN EN 12811-1 als längenorientiertes Standgerüst (Fassadengerüst DIN EN 12810-1). Das Gerüst muß entsprechend der Rundungen mit unterschiedlich langen Gerüstelementen aufgebaut werden.

Leistungsbestandteile
- Nivellement und Planie des Untergrundes
- Aufbau
- Vorhaltung in sep. Pos. s.u.
- Abbau

Zweck:  Höhenzugang für Fassadenarbeiten
Beanspruchung:  Personen, Geräte, Putz-und Dämmmaterial
Vorleistung:  tragfähiger Grund
Lastklasse:  3 (2 kN/m2)
Breitenklasse:  W06 (mind. 0,60-0,90 m), für Verputz-und Malerarbeiten
Standfläche:  eben, normal belastbar, nicht befestigt
Höhe einzurüst. Fläche:  bis 13,0 m
Befestigungsuntergrund:  Mauerwerk, Stahlbeton, Holztafelbau
Fassadenaufbau:  ca. 20 cm
Gebrauchsüberlassung:  in Kalenderwochen

Aufstellort:  siehe Vorbemerkungen

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Menge: 347,000 m2
Gesamtkosten - Gewerke: 3.11.1

**01.0040 Fassadengerüst, LK3, W06, Gebrauchsüberlassung**
Dauer der Gebrauchsüberlassung für das Fassadengerüst (Lastklasse 3)

Gebrauchsüberlassung:  je nach Bauteil zwischen ca. 6 und 45 Wochen, die einzelnen Standzeiten können auch aus dem Bauablaufplan entnommen werden
Menge: 216419,000 m2Wo
Gesamtkosten - Gewerke: 3.11.1

**01.0050 Zulage für Standfestigkeit herstellen (keine Verankerung möglich)**
Kleinflächen
Zulage für Herstellen der Standfestigkeit des vorstehend beschriebenen Fassadengerüstes vor Aufrichtung des Rohbaus, eine Verankerung am Bauwerk ist erst nach dem Aufrichten des Rohbaus möglich. Höhe der zu bearbeitenden Fläche ohne Verankerungsmöglichkeit ca. 8,70 m.
Menge: 100,000 m2
Gesamtkosten - Gewerke: 3.11.1

*Hinweis: GERÜSTPLANEN, FOLIENSCHLAUCH*

**01.0060 Gerüstplanen (guter Gebrauchszustand)**
Plane für Fassadengerüste aus armierten Kunststofffolien als Staub- und Wetterschutz.

Leistungsbestandteile
- Aufbau
- ggf. erforderliche Mehrverankerung des Gerüsts
- Vorhaltung in sep. Pos. s.u.
- Abbau

Zweck:  Schutz gegen Staub/ Witterung/  Herabfallen von Gegenständen
Beanspruchung:  Witterung, keine weiteren  planmäßigen Beanspruchungen
Vorleistung:  Arbeitsgerüst als Schutzgerüst
Anforderung:  AGB (Arbeitsgerüst mit Bekleidung)  gemäß DIN 4420-1
Reißfestigkeit:  mind. 500 HN/5m gemäß DIN 4420-1
Beständigkeit:  UV-stabilisiert gemäß DIN 4420-1
Beschaffenheit:  unverschmutzte, nicht eingerissene Folien gleicher Farbe und Struktur
Gebrauchsüberlassung:  in Kalenderwochen

Aufstellort:  siehe Vorbemerkungen
Menge: 1000,000 m2
Gesamtkosten - Gewerke: 3.11.1

**01.0070 Gerüstplanen, Gebrauchsüberlassung**
Dauer der Gebrauchsüberlassung für die Gerüstplanen (guter Zustand)

Gebrauchsüberlassung:  je nach Bauteil zwischen ca. 6 und 45 Wochen, die einzelnen Standzeiten können auch aus dem Bauablaufplan entnommen werden
Menge: 45000,000 m2Wo
Gesamtkosten - Gewerke: 3.11.1

**01.0080 Gerüstnetze**
Staubschutznetz für Fassadengerüst ohne Schutzfunktion. Einschl. ggf. erforderlicher Mehrverankerung des Gerüstes.

Leistungsbestandteile
- Aufbau
- ggf. erforderlicher Mehrverankerung des Gerüsts
- Vorhaltung in sep. Pos. s.u.
- Abbau

Zweck:  Schutz gegen Staub, ohne  Sicherheitsanforderung
Beanspruchung:  Witterung, keine weiteren  planmäßigen Beanspruchungen
Vorleistung:  Fassadengerüst
Beschaffenheit:  unverschmutzte, nicht eingerissene  Netze gleicher Farbe und Struktur
Gebrauchsüberlassung:  in Kalenderwochen

Aufstellort:  siehe Vorbemerkungen
Menge: 500,000 m2
Gesamtkosten - Gewerke: 3.11.1

**01.0090 Staubschutznetze, Gebrauchsüberlassung**
Dauer der Gebrauchsüberlassung für Staubschutznetze (guter Zustand)
Wöchentliche Beseitigung von Rissen durch Austausch defekter Netze.

Gebrauchsüberlassung:  je nach Bauteil zwischen ca. 6 und 23 Wochen, die einzelnen Standzeiten können auch aus dem Bauablaufplan entnommen werden
Menge: 22500,000 m2Wo
Gesamtkosten - Gewerke: 3.11.1

**01.0100 Schutz der Flachdachabdichtung mit Bautenschutzmatte, d=12mm**
Schutz der Flachdachabdichtung aus 12 mm dicker PUR-gebundenem Gummigranulat.
Einbau als Schutzlage unter Gerüst, zum Schutz der Aufstandsfläche (Dämmung, abdichtung, Belag, u.ä.) einschließlich Lastverteilerbohle (Bohlendicke 40 mm).
Abbau und Abtransport nach Ende der Arbeiten.

Ausführung nur nach Absprache mit dem Bauleiter.
Menge: 68,000 m
Gesamtkosten - Gewerke: 3.11.1

**01.0110 Folienschlauch**
Folienschlauch anbringen, als Ersatz für fehlende Fallrohre, fassadenseitig, geeignet für Querschnitte bis DN125, inkl. Klebebandbefestigung zur Anbringung an Ablaufstutzen und geeigneter Drahtfixierung an Gerüstständern jeder Gerüstebene, inkl. Entsorgung nach Ende der Nutzungsdauer
Menge: 240,000 m
Gesamtkosten - Gewerke: 3.11.1

*Hinweis: GERÜSTBAUTEILE, -ERWEITERUNGEN*

**01.0120 Dachdeckerschutznetz einfach**
Auf- und Abhängen von Sicherheitsnetzen und vorhalten für die Dauer der Dachmontagearbeiten, gemäß den derzeit gültigen Vorschriften und Normen.

Liefern und fachgerecht verlegen einschl. aller erforderlichen Befestigungsmittel und Nebenarbeiten.
Menge: 336,000 m
Gesamtkosten - Gewerke: 3.11.1

**01.0130 Vorhaltung Dachdeckerschutznetz einfach**
Gebrauchsüberlassung für die Fangnetze pro Woche.

Gebrauchsüberlassung:  ca. 30 Wochen
Menge: 15120,000 mWo
Gesamtkosten - Gewerke: 3.11.1

**01.0140 Belagsverbreiterung 20cm innen**
Belagsverbreiterung an der Innenseite des Arbeitsgerüstes als nachträglich separat herausnehmbare Konsolen.

Leistungsbestandteile
- Aufbau
- Vorhaltung in sep. Pos. s.u.
- Abbau

Zweck:  Fassadenarbeiten
Beanspruchung:  Personen, Material, Geräte
Vorleistung:  Fassadengerüst
Anforderung:  gesonderte Rückbaubarkeit  unabhängig von Rückbau  Fassadengerüst
Lastklasse:  4 gemäß DIN 12811-1
Breite:  20 cm
Gebrauchsüberlassung:  in Kalenderwochen

Aufstellort:  siehe Vorbemerkungen
Menge: 620,000 m
Gesamtkosten - Gewerke: 3.11.1

**01.0150 Belagsverbreiterung 20cm innen, Gebrauchsüberlassung**
Dauer der Gebrauchsüberlassung für die Gerüstverbreiterung (innen)

Gebrauchsüberlassung:  je nach Bauteil zwischen ca. 2 und 45 Wochen, die einzelnen Standzeiten können auch aus dem Bauablaufplan entnommen werden
Menge: 27900,000 mWo
Gesamtkosten - Gewerke: 3.11.1

**01.0160 Belagsverbreiterung 30cm innen**
Belagsverbreiterung an der Innenseite des Arbeitsgerüstes als nachträglich separat herausnehmbare Konsolen.

Leistungsbestandteile
- Aufbau
- Vorhaltung in sep. Pos. s.u.
- Abbau

Zweck:  Fassadenarbeiten
Beanspruchung:  Personen, Material, Geräte
Vorleistung:  Fassadengerüst
Anforderung:  gesonderte Rückbaubarkeit  unabhängig von Rückbau  Fassadengerüst
Lastklasse:  4 gemäß DIN 12811-1
Breite:  30 cm
Gebrauchsüberlassung:  in Kalenderwochen

Aufstellort:  siehe Vorbemerkungen
Menge: 100,000 m
Gesamtkosten - Gewerke: 3.11.1

**01.0170 Belagsverbreiterung 30cm innen, Gebrauchsüberlassung**
Dauer der Gebrauchsüberlassung für die Gerüstverbreiterung (innen)

Gebrauchsüberlassung:  je nach Bauteil zwischen ca. 6 und 45 Wochen, die einzelnen Standzeiten können auch aus dem Bauablaufplan entnommen werden
Menge: 4500,000 mWo
Gesamtkosten - Gewerke: 3.11.1

**01.0180 Belagsverbreiterung 70cm innen**
Belagsverbreiterung an der Innenseite des Arbeitsgerüstes als nachträglich separat herausnehmbare Konsolen.

Leistungsumfang
- Aufbau
- Vorhaltung in sep. Pos. s.u.
- Abbau

Zweck:  Fassadenarbeiten
Beanspruchung:  Personen, Material, Geräte
Vorleistung:  Fassadengerüst
Anforderung:  gesonderte Rückbaubarkeit  unabhängig von Rückbau  Fassadengerüst
Lastklasse:  4 gemäß DIN 12811-1
Breite:  70 cm
Gebrauchsüberlassung:  in Kalenderwochen

Aufstellort:  siehe Vorbemerkungen
Menge: 20,000 m
Gesamtkosten - Gewerke: 3.11.1

**01.0190 Belagsverbreiterung 70cm innen, Gebrauchsüberlassung**
Dauer der Gebrauchsüberlassung für die Gerüstverbreiterung (innen)

Gebrauchsüberlassung:  je nach Bauteil zwischen ca. 6 und 45 Wochen, die einzelnen Standzeiten können auch aus dem Bauablaufplan entnommen werden
Menge: 900,000 mWo
Gesamtkosten - Gewerke: 3.11.1

**01.0200 zusätzlicher Seitenschutz, innen**
Zusätzlicher Seitenschutz an den Innenseiten der Gerüstlagen des Arbeitsgerüstes gem. DIN EN 12811-1.

Leistungsbestandteile
- Aufbau
- Vorhaltung über Grundeinsatzzeit
- Abbau

Zweck:  Absturzsicherung
Beanspruchung:  0,3 kN (horizontale Einzellast)
  gemäß DIN 12811
Vorleistung:  Arbeitsgerüst als Schutzgerüst
Erfordernis:  bei Abstand zwischen Belag und  Bauwerk > 30 cm gemäß DIN 4420-1
Gebrauchsüberlassung:  in Kalenderwochen

Aufstellort:  siehe Vorbemerkungen
Menge: 400,000 m
Gesamtkosten - Gewerke: 3.11.1

**01.0210 zusätzlicher Seitenschutz, innen, Gebrauchsüberlassung**
Dauer der Gebrauchsüberlassung für den zusätzlichen Seitenschutz (innen)

Gebrauchsüberlassung:  je nach Bauteil zwischen ca. 6 und 45 Wochen, die einzelnen Standzeiten können auch aus dem Bauablaufplan entnommen werden
Menge: 18000,000 mWo
Gesamtkosten - Gewerke: 3.11.1

**01.0220 Überbrückungsträger, LK3**
Überbrückungsträger als Gitterkonstruktionen in der Gerüstkonstruktion.

Leistungsumfang
- Aufbau
- Vorhaltung in sep. Pos. s.u.
- Abbau

Zweck:  Überbrückung von Durchfahrten,  Hauseingängen, nicht tragfähigen  Bauteilen, etc.
Beanspruchung:  Personen, Material, Geräte
Vorleistung:  Fassadengerüst
Lastklasse:  3 (2 KN/m2) gem. DIN EN 12811-1
Überbrückungsbreite:  max. 4,00 m i. L.
Aufmaß:  nach Breite der Öffnung
Gebrauchsüberlassung:  in Kalenderwochen

Aufstellort:  Südflügel Südseite, Realschule Nordseite
Menge: 30,000 m
Gesamtkosten - Gewerke: 3.11.1

**01.0230 Überbrückungsträger, LK3, Gebrauchsüberlassung**
Dauer der Gebrauchsüberlassung für die Überbrückungsträger (Lastklasse 3)

Gebrauchsüberlassung:  je nach Bauteil zwischen ca. 6 und 45 Wochen, die einzelnen Standzeiten können auch aus dem Bauablaufplan entnommen werden
Menge: 1350,000 mWo
Gesamtkosten - Gewerke: 3.11.1

**01.0240 Leitergang, zusätzlich**
Zusätzlicher Leitergang über die Mindestzahl nach DIN 18451 hinaus, über die gesamte Gerüsthöhe. Abrechnung nach St zusätzlichem Abschnitt Leitergang.

Leistungsumfang
- Aufbau
- Vorhaltung in sep. Pos. s.u.
- Abbau

Zweck:  Materialtransport
Beanspruchung:  Personen
Vorleistung:  Fassadengerüst
Abrechnung:  je Gerüstlage je Leitergang

Gebrauchsüberlassung:  in Kalenderwochen
Menge: 6,000 St
Gesamtkosten - Gewerke: 3.11.1

**01.0250 Leitergang, Gebrauchsüberlassung**
Dauer der Gebrauchsüberlassung für den zusätzlichen Leitergang

Gebrauchsüberlassung:  je nach Bauteil zwischen ca. 6 und 45 Wochen, die einzelnen Standzeiten können auch aus dem Bauablaufplan entnommen werden
Menge: 270,000 StWo
Gesamtkosten - Gewerke: 3.11.1

**01.0260 Schließen von Ankerlöchern**
Schließen von Ankerlöchern, Ankerloch mit Mineralwolle ausstopfen mit vom Stuckateur geliefertem Material des Außenputzes (WDVS) satt überputzen einschl. einmaligem Farbanstrich mit der Fassadenfarbe
Menge: 160,000 St
Gesamtkosten - Gewerke: 3.11.1

### 02 Sonderkonstruktionen und -formen

*Hinweis: TREPPENTURM*
Es sind 6 Treppentürme erforderlich, 4 Stück außerhalb des Baukörpers, 2 Stück im Innenbereich

**02.0010 Treppenturm**
Bautreppenturm einschl. Geländer, Handlauf und Trittschutz.

Leistungsbestandteile
- Aufbau
- Vorhaltung in sep. Pos. s.u.
- Abbau

Zweck:  Materialtransport
Beanspruchung:  Personen
Vorleistung:  Gerüst
Lastklasse:  4 (3 kN/m2) gem DIN 12811-1
Laufbreite:  mind. 0,60 m
Auftrittstiefe:  mind. 25 cm
Gerüsthöhe:  bis 12,3 m
Gebrauchsüberlassung:  in Kalenderwochen
Abrechnung:  von Geländeoberkante bis oberste Plattform
Ausführung:

Aufstellort:  nach Absprache
Menge: 84,000 m
Gesamtkosten - Gewerke: 3.11.1

**02.0020 Treppenturm, Gebrauchsüberlassung**
Dauer der Gebrauchsüberlassung für den Treppenturm

Gebrauchsüberlassung:  je nach Bauteil zwischen ca. 6 und 45 Wochen, die einzelnen Standzeiten können auch aus dem Bauablaufplan entnommen werden
Menge: 3780,000 mWo
Gesamtkosten - Gewerke: 3.11.1

*Hinweis: AUFZUGSTURM, BAUAUFZUG, TREPPENTURM*

**02.0030 Einmastenaufzug, 12,00, 300kg**
Materialaufzug als Einmastenaufzug an vorhandenem Baugerüst.

Leistungsbestandteile
- Aufbau
- Vorhaltung in sep. Pos. s.u.
- UVV-Prüfung / Abnahme vor Erstinbetriebnahme
- Einsatzbereite Bereitstellung der 230V-Zuleitung
- Abbau

Zweck:  Materialtransport
Beanspruchung:  Bedienung durch Handwerksbetriebe nach Einweisung
Tragfähigkeit:  mind. 300 kg
Antriebsart:  Zahnstange
Lastbühne (LxBxH):  ca. 1,40x0,80x1,80 m
Max. Förderhöhe:  ca. 12,00 m
Motorleistung:  1,7 KW
Fördergeschwindigkeit:  20,00 m/min
Betriebsspannung:  230 V
Gebrauchsüberlassung:  4 Wochen Grundvorhaltedauer

Aufstellort:  Am Gerüst am Lagerplatz
Menge: 1,000 St
Gesamtkosten - Gewerke: 3.11.1

**02.0040 Einmastenaufzug, Gebrauchsüberlassung**
Dauer der Gebrauchsüberlassung für den Einmastenaufzug

Gebrauchsüberlassung:  ca. 17 Wochen
Menge: 17,000 StWo
Gesamtkosten - Gewerke: 3.11.1

*Hinweis: SCHUTZKONSTRUKTIONEN*

**02.0050 auskragendes Schutzdach, B=2,00m**
Passantenschutzdach, auskragend, an Arbeitsgerüsten in der ersten Gerüstebene, im Bereich von Hauseingängen, Zuwegungen usw., staub- und regendicht durch oberseitig befestigte PE-Folie samt seitlicher Aufkantung und Abbohlung.

Leistungsumfang
- Aufbau
- Vorhaltung in sep. Pos. s.u.
- Abbau

Zweck:  Schutz von Passanten vor  herabfallenden Gegenständen
Beanspruchung:  keine planmäßige Belastung,  Witterung
Vorleistung:  Fassaden
Anforderung:  Schutzdach (SD) gem. 4420-1
Ausführung:  staub- und regendicht, PE-Folie 2-lg., 2-lg. Holzbohlen mind. 40 mm
Auskragung:  Mindesttiefe >/= 1,50 m, einschl. Bordwand
Bordwand:  Mindesthöhe 0,60 m
Gebrauchsüberlassung:  in Kalenderwochen

Aufstellort:  wo Bedarf
Menge: 40,000 m
Gesamtkosten - Gewerke: 3.11.1

**02.0060 Auskragung Schutzdach, Gebrauchsüberlassung**
Dauer der Gebrauchsüberlassung für das auskragende Passantenschutzdach

Gebrauchsüberlassung:  je nach Bauteil zwischen ca. 6 und 45 Wochen, die einzelnen Standzeiten können auch aus dem Bauablaufplan entnommen werden
Menge: 1800,000 mWo
Gesamtkosten - Gewerke: 3.11.1

*Hinweis: ARBEITSEBENE AUFZUGSSCHACHT*

**02.0070 Montagebühne Aufzug, 1,80x2,60m, entsorgen**
Innenrüstung als selbsttragende Arbeits- und Montageplattform in Aufzugschächten zur Aufzugsmontage.

Leistungsumfang
- Aufbau
- Vorhaltung
- Abbau
- Entsorgung ausgebauten Materials

Leistungsbestandteile
- Balkenschuhe
- Befestigungsmittel
- Montagebühne als Holzbohlenebene

Zweck:  Höhenzugang für Aufzugsschacht
Beanspruchung:  Personen, Material, Geräte
Vorleistung:  Aufzugsschacht (Rohbau)
Belastung  5 kN/m2
Schachtabmessungen:  bis 1,80x2,60 m
Schachthöhe:  ca. 12,50 m Gesamthöhe
Höhenabstand:  < 2,50 m
Ebenen:  4 St/Schacht
Gebrauchsüberlassung:  unbegrenzt bis Demontage

Aufstellort:  im Bereich Aufzugsschacht
Menge: 1,000 St
Gesamtkosten - Gewerke: 3.11.1

**02.0080 Auskragung Montagebühne, Gebrauchsüberlassung**
Dauer der Gebrauchsüberlassung für die Montagebühne

Gebrauchsüberlassung:  je nach Bauteil zwischen ca. 6 und 20 Wochen, die einzelnen Standzeiten können auch aus dem Bauablaufplan entnommen werden
Menge: 45,000 mWo
Gesamtkosten - Gewerke: 3.11.1

### 03 Stundenlohnarbeiten

*Hinweis: Stundenlohnarbeiten*
Stundenlohnarbeiten dürfen nur Leistungen umfassen, die nicht von Positionen der Leistungsbeschreibung gefasst werden können, nicht nach den Vorbemerkungen und Vertragsbedingungen der Ausschreibungsunterlage in die Einheitspreise mit einzukalkulieren waren oder vom Auftraggeber gesondert abgefordert werden.

Bezahlt werden nur die auf Anordnung des Auftraggebers tatsächlich geleisteten Stunden ohne Wegzeiten mit den vereinbarten Stundenverrechnungssätzen zuzüglich Umsatzsteuer.

In den Stundenverrechnungssätzen für die nachstehenden Lohn- und Berufsgruppen sind enthalten:
- Lohn- und Gehaltskosten,
- Lohn- und Gehaltsnebenkosten,
- Sozialkosten einschl. Sozialkassenbeiträge,
- Gemeinkosten und Gewinn.

Zuschläge zu den Verrechnungssätzen für vom Auftraggeber angeordnete oder zu vertretende Nacht-, Sonntags-, Feiertags-, und Mehrarbeit (Überstunden) sind gesondert auszuweisen; sie werden in Höhe der tariflichen Vereinbarung vergütet.
Für Nacht-, Sonntags-, und Feiertagsarbeit wird als Zuschlag nur der Beitrag zur gesetzlichen Unfallversicherung vergütet. Für Mehrarbeit werden zusätzlich die Sozialkosten vergütet.

Meister- bzw. Vorarbeitereinsatz wird nur vergütet, wenn die Eigenart der Leistung dies erfordert und der Auftraggeber einem solchen Einsatz im Vorfeld zugestimmt hat. Ansonsten erfolgt die Vergütung mit dem Verrechnungssatz für Facharbeiter.

Für diese Arbeiten sind tägliche, von der verantwortlichen Bauleitung bescheinigte Stundenzettel in doppelter Ausführung auszustellen. Für die Prüfbarkeit muß der AN auf den Stundenlohnzetteln neben den üblichen Daten und Personenangaben den Umfang der Arbeiten angeben.

**03.0010 Stundensatz: Vorarbeiter**
Vorarbeiter
Menge: 10,000 h
Gesamtkosten - Gewerke: 3.11.1

**03.0020 Stundensatz: Facharbeiter**
Facharbeiter
Menge: 30,000 h
Gesamtkosten - Gewerke: 3.11.1

**03.0030 Stundensatz: Bauhelfer(in) / Auszubildende(r)**
Bauhelfer(in) / Auszubildende(r)
Menge: 20,000 h
Gesamtkosten - Gewerke: 3.11.1

**03.0040 LKW < 7.5 to, ohne Fahrer**
LKW < 7,5 to Gesamtgewicht, ohne Fahrer, Stillstandstunden werden nicht vergütet.
Menge: 5,000 h
Gesamtkosten - Gewerke: 3.11.1
